# Imprimación epoxi de curado rápido y bajo olor, Sikafloor-1590(AB) de Sika. 30kg

- Propiedad del archivo: CONSTRUNARIO
- Formato: FIEBDC-3/2012
- Programa: Construnario Versión 3.51
- Fecha de los precios: 30/07/2024
- Divisa: EUR

**SIK_707067** u Imprimación epoxi de curado rápido y bajo olor, Sikafloor-1590(AB) de Sika. 30kg
Precio: 24.87
Sikafloor®-1590 es una imprimación bicomponente a base de resina epoxi de curado rápido y bajo olor para aplicaciones de pavimentos. Código EAN: 7612895863214
