# Imprimación acrílica pigmentada, SikaWall-45 Primer de Sika. A010 C802 Pl 20KG

- Propiedad del archivo: CONSTRUNARIO
- Formato: FIEBDC-3/2012
- Programa: Construnario Versión 3.51
- Fecha de los precios: 30/07/2024
- Divisa: EUR

**SIK_694983** kg Imprimación acrílica pigmentada, SikaWall-45 Primer de Sika. A010 C802 Pl 20KG
Precio: 5.64
SikaWall®-45 Primer es una imprimación acrílica pigmentada resistente a los agentes atmosféricos y la alcalinidad. Código EAN: 7612895761053
