# Membrana bituminosa monocomponente, Sikalastic-685 de Sika. Negro, 20 kg

- Propiedad del archivo: CONSTRUNARIO
- Formato: FIEBDC-3/2012
- Programa: Construnario Versión 3.51
- Fecha de los precios: 30/07/2024
- Divisa: EUR

**SIK_774297** kg Membrana bituminosa monocomponente, Sikalastic-685 de Sika. Negro, 20 kg
Precio: 6.83
Sikalastic®-685 es una membrana bituminosa monocomponente, base agua, de aplicación líquida para la impermeabilización de cubiertas. Es muy elástica, resistente a diferentes químicos, estable a los rayos ultravioletas UV y adecuada para tráfico peatonal ocasional. Es una solución de impermeabilización avanzada y duradera, lista al uso. Sin juntas ni uniones, lo que reduce el riesgo de filtraciones de agua. Se adapta a los movimientos del soporte asegurando la continuidad de la impermeabilización. Aumento de la expectativa de vida cuando queda totalmente expuesta. Buena resistencia a la exposición a los rayos UV. Buena durabilidad. Bajo contenido en VOC. Código EAN: 7612895950327
