# Adhesivo polimérico para la colocación de piezas cerámicas de muy gran formato, SikaCeram®-290 Slim de Sika

- Propiedad del archivo: CONSTRUNARIO
- Formato: FIEBDC-3/2012
- Programa: Construnario Versión 3.51
- Fecha de los precios: 31/07/2024
- Divisa: EUR

**SIK_787400** kg Adhesivo polimérico para la colocación de piezas cerámicas de muy gran formato, SikaCeram®-290 Slim de Sika
Precio: 49.00
SikaCeram®-290 Slim es un adhesivo cementoso flexible, de altas prestaciones, mejorado con resinas, listo para su uso con la única adición de agua, para la colocación de piezas cerámicas de muy gran formato. USOS SikaCeram®-290 Slim es adecuado para pegar los siguientes tipos de baldosas:: ? Formatos muy grandes y hojas slim Indicado para colocar piezas extrafinas que incorporan malla de fibra en la parte posterior ? SikaCeram®-290 Slim se puede utilizar en los siguientes soportes: Hormigón, ladrillo y mortero, siempre que tenga buena planitud. ? Aplicación directa sobre cerámica, yeso y placas de yeso laminado. ? SikaCeram®-290 Slim se puede emplear: En suelos, revestimientos, fachadas y zonas exigentes ? Máxima adherencia en la colocación de todo tipo de piezas cerámicas y piedra natural. Código EAN: 7612655013828
