# Sellador de silicona para acristalamientos, Sikaseal-171 de Sika. Transparente

- Propiedad del archivo: CONSTRUNARIO
- Formato: FIEBDC-3/2012
- Programa: Construnario Versión 3.51
- Fecha de los precios: 30/07/2024
- Divisa: EUR

**SIK_787519** kg Sellador de silicona para acristalamientos, Sikaseal-171 de Sika. Transparente
Precio: 3.35
SikaSeal®-171 es un sellador de silicona de curado acetoxy. Es usado para sellado de cristal a marco. USOS El producto es usado para el sellado de los siguientes tipos de juntas: ? Juntas de conexión. ? Juntas de expansión. El producto es usado para el sellado de cristales en las siguientes áreas: ? Invernaderos ? Jardines de invierno ? Zonas húmedas en viviendas ? Decoración interior con paredes de cristal El producto se utiliza en muchos materiales de construcción y sustratos tales como: ? Aluminio ? Vidrio ? Baldosas Para obtener información sobre soportes inadecuados o de idoneidad limitada, consulte la sección Calidad del soporte. El producto se utiliza para aplicaciones interiores y exteriores. El producto se utiliza en climas cálidos y fríos. Código EAN: 7612655015037
