# Sellador de silicona de curado neutro para marcos de puertas y ventanas, SikaSeal-174 de Sika. Transparente

- Propiedad del archivo: CONSTRUNARIO
- Formato: FIEBDC-3/2012
- Programa: Construnario Versión 3.51
- Fecha de los precios: 30/07/2024
- Divisa: EUR

**SIK_767451** kg Sellador de silicona de curado neutro para marcos de puertas y ventanas, SikaSeal-174 de Sika. Transparente
Precio: 4.10
SikaSeal®-174 es un sellador alcoxi de curado neutro. Se utiliza para sellar perímetros de puertas y ventanas, así como instalaciones sanitarias. Código EAN: 7612895937038
