# Sellador de silicona de curado neutro para aplicaciones sanitarias, SikaSeal-175 de Sika. Blanco

- Propiedad del archivo: CONSTRUNARIO
- Formato: FIEBDC-3/2012
- Programa: Construnario Versión 3.51
- Fecha de los precios: 30/07/2024
- Divisa: EUR

**SIK_774578** kg Sellador de silicona de curado neutro para aplicaciones sanitarias, SikaSeal-175 de Sika. Blanco
Precio: 7.67
SikaSeal®-175 es un sellador de silicona alcoxy de curado neutro. Es usado para aplicaciones que requieren gran resistencia a crecimiento de moho Muy buena resistencia a la formación de moho Muy buena adherencia sin imprimación a muchos materiales de construcción No corrosivo para el sustrato Código EAN: 7612895950280
