# Sellador acrílico base agua, relleno de grietas en paredes interiores, SikaSeal-178 de Sika. Blanco

- Propiedad del archivo: CONSTRUNARIO
- Formato: FIEBDC-3/2012
- Programa: Construnario Versión 3.51
- Fecha de los precios: 30/07/2024
- Divisa: EUR

**SIK_776122** kg Sellador acrílico base agua, relleno de grietas en paredes interiores, SikaSeal-178 de Sika. Blanco
Precio: 2.88
Sellador acrílico con muy bajas emmisiones de COV para tapar grietas en paredes interiores SikaSeal®-178 es un sellador acrílico base agua, usado para rellenar grietas en paredes interiores. Se puede pintar con la mayoría de pinturas al agua Fácil de aplicar, mecanizar y limpiar Baja tensión sobre el sustrato debido al comportamiento plástico del sellador Código EAN: 7612895954103
