# Mortero autonivelante coloreado para aplicaciones decorativas en interiores, Sikafloor-433 DecoCem de Sika. Arena

- Propiedad del archivo: CONSTRUNARIO
- Formato: FIEBDC-3/2012
- Programa: Construnario Versión 3.51
- Fecha de los precios: 30/07/2024
- Divisa: EUR

**SIK_552874** kg Mortero autonivelante coloreado para aplicaciones decorativas en interiores, Sikafloor-433 DecoCem de Sika. Arena
Precio: 3.19
Sikafloor® -433 DecoCem es un mortero cementoso modificado con polímeros, monocomponente, autonivelante, coloreado, bombeable apto como pavimento decorativo en aplicaciones interiores. Código EAN: 7612895437729
