# Cinta de sellado impermeable para puentear fisuras, SikaSealTape F de Sika. Acc. pared. 20 pz

- Propiedad del archivo: CONSTRUNARIO
- Formato: FIEBDC-3/2012
- Programa: Construnario Versión 3.51
- Fecha de los precios: 30/07/2024
- Divisa: EUR

**SIK_535268** u Cinta de sellado impermeable para puentear fisuras, SikaSealTape F de Sika. Acc. pared. 20 pz
Precio: 80.40
Sika® SealTape Fes un componente del sistema elástico que se utiliza en combinación con los productos de impermeabilización Sika®. Reduce el riesgo de fugas a través de posibles fisuras en las esquinas de las paredes, uniones de suelo-pared, entradas de tuberías, etc. Alta elasticidad Alta resistencia a la rotura Fácil de instalar Código EAN: 7612895371849
