# Membrana impermeabilizante de aplicación líquida a base de resina, Sikalastic-260 Stop Aqua de Sika. 22 kg

- Propiedad del archivo: CONSTRUNARIO
- Formato: FIEBDC-3/2012
- Programa: Construnario Versión 3.51
- Fecha de los precios: 30/07/2024
- Divisa: EUR

**SIK_705312** u Membrana impermeabilizante de aplicación líquida a base de resina, Sikalastic-260 Stop Aqua de Sika. 22 kg
Precio: 6.60
Sikalastic®-260 Stop Aqua es una membrana lista para aplicar, monocomponente, de resina en base agua, de aplicación líquida para baños . El Producto proporciona un acabado impermeable totalmente adherido listo para la aplicación de baldosas cerámicas. Sin juntas Parte de un sistema completo que incluye Sika® SealTapes, imprimaciones y adhesivos para cerámica Listo al uso Código EAN: 7612895786469
