# Junta mineral decorativa para rejuntado cerámico, SikaCeram-685 Wall de Sika. Cemento

- Propiedad del archivo: CONSTRUNARIO
- Formato: FIEBDC-3/2012
- Programa: Construnario Versión 3.51
- Fecha de los precios: 30/07/2024
- Divisa: EUR

**SIK_684844** u Junta mineral decorativa para rejuntado cerámico, SikaCeram-685 Wall de Sika. Cemento
Precio: 43.66
SikaCeram®-685 Walles un mortero cementoso de color, que se utiliza para el rejuntado decorativo de piezas cerámicas en fachadas y revestimientos cerámicos de SATE Código EAN: 7612895728711
