# Adhesivo impermeable, SikaCeram Sealing Fix de Sika

- Propiedad del archivo: CONSTRUNARIO
- Formato: FIEBDC-3/2012
- Programa: Construnario Versión 3.51
- Fecha de los precios: 30/07/2024
- Divisa: EUR

**SIK_580601** kg Adhesivo impermeable, SikaCeram Sealing Fix de Sika
Precio: 10.21
SikaCeram® Sealing Fix es un adhesivo impermeable de 2 componentes empleado para la unión de SikaCeram® Sealing Membrane A o SikaCeram® Sealing Membrane W. Código EAN: 7612895501604
