# Membrana impermeabilizante flexible, SikaCeram Sealing Membrane A de Sika. 1 m

- Propiedad del archivo: CONSTRUNARIO
- Formato: FIEBDC-3/2012
- Programa: Construnario Versión 3.51
- Fecha de los precios: 30/07/2024
- Divisa: EUR

**SIK_620519** u Membrana impermeabilizante flexible, SikaCeram Sealing Membrane A de Sika. 1 m
Precio: 220.75
SikaCeram® Sealing Membrane A es una membrana flexible de sellado y desacoplamiento utilizada para impermeabilizar paredes, suelos bajo baldosas en cuartos húmedos, piscinas y balcones. Es adecuado para emplear en suelos radiantes y tiene propiedades de puenteo de fisuras. Espesor ~0,5 mm Impermeable Estanqueidad al vapor de agua Desacoplamiento Código EAN: 7612895573052
