# Membrana flexible de sellado y desacoplamiento, SikaCeram Sealing Membrane W de Sika. 1mx30m

- Propiedad del archivo: CONSTRUNARIO
- Formato: FIEBDC-3/2012
- Programa: Construnario Versión 3.51
- Fecha de los precios: 30/07/2024
- Divisa: EUR

**SIK_579959** u Membrana flexible de sellado y desacoplamiento, SikaCeram Sealing Membrane W de Sika. 1mx30m
Precio: 197.10
SikaCeram® Sealing Membrane Wes una membrana flexible de sellado y desacoplamiento utilizada para la impermeabilización de paredes y suelos bajo baldosas en cuartos húmedos. Es fácil de aplicar, adecuado para pisos con calefacción y tiene propiedades de puenteo de fisuras. Espesor ~0,5 mm. Condiciones de carga normal y alta. Código EAN: 7612895500096
