# Mortero de enfoscado hidrofugado de altas prestaciones, Cotegran Predurex de Sika. Ultra blanco. 25 kg

- Propiedad del archivo: CONSTRUNARIO
- Formato: FIEBDC-3/2012
- Programa: Construnario Versión 3.51
- Fecha de los precios: 30/07/2024
- Divisa: EUR

**SIK_718383** u Mortero de enfoscado hidrofugado de altas prestaciones, Cotegran Predurex de Sika. Ultra blanco. 25 kg
Precio: 9.16
Mortero de enfoscado hidrofugado de altas prestaciones Revestimiento continuo para uso como mortero de enfoscado. Hidrofugado Excelente trabajabilidad Mortero a basa de cal, cemento y áridos seleccionados Permeable al vapor de agua Código EAN: 7612895821030
