# Coteterm Perfil de arranque en aluminio para Sate de Sika. 160mm 2,5m /6 PC

- Propiedad del archivo: CONSTRUNARIO
- Formato: FIEBDC-3/2012
- Programa: Construnario Versión 3.51
- Fecha de los precios: 30/07/2024
- Divisa: EUR

**SIK_708140** u Coteterm Perfil de arranque en aluminio para Sate de Sika. 160mm 2,5m /6 PC
Precio: 238.36
Perfil de arranque especial para Sistemas Coteterm. Código EAN: 7612895791708
