# Coteterm Perfil de esquina en aluminio para Sate de Sika. PVC-Malla 2,5m/100PC

- Propiedad del archivo: CONSTRUNARIO
- Formato: FIEBDC-3/2012
- Programa: Construnario Versión 3.51
- Fecha de los precios: 30/07/2024
- Divisa: EUR

**SIK_642613** u Coteterm Perfil de esquina en aluminio para Sate de Sika. PVC-Malla 2,5m/100PC
Precio: 262.41
Perfil de arranque especial para Sistemas Coteterm. Código EAN: 7612895643694
