# Coteterm perfil goterón de Sika. PVC 2,5m /25 PC

- Propiedad del archivo: CONSTRUNARIO
- Formato: FIEBDC-3/2012
- Programa: Construnario Versión 3.51
- Fecha de los precios: 30/07/2024
- Divisa: EUR

**SIK_642553** u Coteterm perfil goterón de Sika. PVC 2,5m /25 PC
Precio: 269.30
Perfil de arranque especial para Sistemas Coteterm. Código EAN: 7612895643335
