# Coteterm perfil marco de Sika. 2,6 m /50 PC

- Propiedad del archivo: CONSTRUNARIO
- Formato: FIEBDC-3/2012
- Programa: Construnario Versión 3.51
- Fecha de los precios: 30/07/2024
- Divisa: EUR

**SIK_708064** u Coteterm perfil marco de Sika. 2,6 m /50 PC
Precio: 457.81
Perfil de arranque especial para Sistemas Coteterm. Código EAN: 7612895790961
