# Soporte de pared para ducha metálico, referencia 1126 de Ramón Soler - Soportes de Ramón Soler

- Propiedad del archivo: CONSTRUNARIO
- Formato: FIEBDC-3/2012
- Programa: Construnario Versión 3.51
- Fecha de los precios: 19/03/2024
- Divisa: EUR

**1126_RSO** u Soporte de pared para ducha metálico, referencia 1126 de Ramón Soler - Soportes de Ramón Soler
Precio: 26.50
• Cromado latón: 15 micras de espesor de níquel, 0.3 micras de cromo. • Cumple con los requisitos de resistencia mecánica, dimensiones y corrosión, según las exigencias de la Norma Europea EN 248 Código EAN: 8428506651656
