# Conjunto de duchita para WC, referencia 114702 de la serie Kuatro NK de Ramón Soler. Con llave de dos salidas, para flexible y suministro de agua - Serie Kuatro NK de Ramón Soler

- Propiedad del archivo: CONSTRUNARIO
- Formato: FIEBDC-3/2012
- Programa: Construnario Versión 3.51
- Fecha de los precios: 19/03/2024
- Divisa: EUR

**114702WC_RSO** u Conjunto de duchita para WC, referencia 114702 de la serie Kuatro NK de Ramón Soler. Con llave de dos salidas, para flexible y suministro de agua - Serie Kuatro NK de Ramón Soler
Precio: 28.60
• La llave de paso no es mezcladora. • Flexo estándar apto para trabajar a presión dinámica 3 bar. • Recomendable, tras finalizar su uso cerrar llave de paso • Cumple con los requisitos de resistencia a la corrosión realizados según las exigencias de la Norma Europea EN 248 Código EAN: 8428506015632
