# Llave de paso de una agua para WC, referencia 115801 de la serie Titanium de Ramón Soler. Con flexible y duchita con cierre - Serie Titanium de Ramón Soler

- Propiedad del archivo: CONSTRUNARIO
- Formato: FIEBDC-3/2012
- Programa: Construnario Versión 3.51
- Fecha de los precios: 19/03/2024
- Divisa: EUR

**115801WC_RSO** u Llave de paso de una agua para WC, referencia 115801 de la serie Titanium de Ramón Soler. Con flexible y duchita con cierre - Serie Titanium de Ramón Soler
Precio: 23.40
La llave de paso no es mezcladora. Flexo estándar apto para trabajar a presión dinámica 3 bar. Recomendable, tras finalizar su uso cerrar llave de paso Cumple con los requisitos de resistencia a la corrosión realizados según las exigencias de la Norma Europea EN 248 Código EAN: 8428506015601
