# Valvula de latón para desague sistema Click Clack - niquel cepillado, referencia 1219LNC de Ramón Soler - Inversores, llaves de paso y válvulas de Ramón Soler

- Propiedad del archivo: CONSTRUNARIO
- Formato: FIEBDC-3/2012
- Programa: Construnario Versión 3.51
- Fecha de los precios: 19/03/2024
- Divisa: EUR

**1219LNC_RSO** u Valvula de latón para desague sistema Click Clack - niquel cepillado, referencia 1219LNC de Ramón Soler - Inversores, llaves de paso y válvulas de Ramón Soler
Precio: 38.50
Válvula desagüe de latón para Lavabo y Bidé • Sistema QUICK CLAC • Rosca macho G 1 1/4" • Garantía de 5 años en grifería y 2 años en complementos. Código EAN: 8428506024764
