# Valvula de latón para desague sistema Click Clack - cromo, referencia 1219L de Ramón Soler - Inversores, llaves de paso y válvulas de Ramón Soler

- Propiedad del archivo: CONSTRUNARIO
- Formato: FIEBDC-3/2012
- Programa: Construnario Versión 3.51
- Fecha de los precios: 19/03/2024
- Divisa: EUR

**1219L_RSO** u Valvula de latón para desague sistema Click Clack - cromo, referencia 1219L de Ramón Soler - Inversores, llaves de paso y válvulas de Ramón Soler
Precio: 22.00
• Cromado latón: 15 micras de espesor de níquel, 0.3 micras de cromo. Código EAN: 8428506971068
