# Quick Clack waste brass - Inversores, llaves de paso y válvulas de Ramón Soler

- Propiedad del archivo: CONSTRUNARIO
- Formato: FIEBDC-3/2012
- Programa: Construnario Versión 3.51
- Fecha de los precios: 19/03/2024
- Divisa: EUR

**1219L_RSO** u Quick Clack waste brass - Inversores, llaves de paso y válvulas de Ramón Soler
Precio: 2740
• Chrome-plated brass: 15 microns thick of nickel, 0.3 microns of chrome. Código EAN: 8428506971068
