# Vidage QUICK CLACK en laiton/PVC pour lavabo - Inversores, llaves de paso y válvulas de Ramón Soler

- Propiedad del archivo: CONSTRUNARIO
- Formato: FIEBDC-3/2012
- Programa: Construnario Versión 3.51
- Fecha de los precios: 19/03/2024
- Divisa: EUR

**1219L_RSO** u Vidage QUICK CLACK en laiton/PVC pour lavabo - Inversores, llaves de paso y válvulas de Ramón Soler
Precio: 22.00
• Chromé laiton : épaisseur du nickel : 15 microns, épaisseur du chrome : 0,3 microns. Código EAN: 8428506971068
