# Monomando de lavabo cromado, referencia 180102VA1169 de la serie Titanium de Ramón Soler. Con válvula automática ABS de 1¼, referencia 9065 - Serie Titanium de Ramón Soler

- Propiedad del archivo: CONSTRUNARIO
- Formato: FIEBDC-3/2012
- Programa: Construnario Versión 3.51
- Fecha de los precios: 19/03/2024
- Divisa: EUR

**180102VA9065_RSO** u Monomando de lavabo cromado, referencia 180102VA1169 de la serie Titanium de Ramón Soler. Con válvula automática ABS de 1¼, referencia 9065 - Serie Titanium de Ramón Soler
Precio: 58.30
Grifo monomando para lavabo con válvula automática de ABS 1¼", con sistema Tool Free patentado para una fijación rápida y segura, limitador de temperatura, sistema S2 de ahorro de agua del 50% y anticorrosión patentado, cromado de alta resistencia Diamond Finish Código EAN: 8428506053467
