# Conjunto monomando de baño-ducha con equipo de ducha cromado referencia 1805 VM2 de la serie Titanium de Ramón Soler - Serie Titanium de Ramón Soler

- Propiedad del archivo: CONSTRUNARIO
- Formato: FIEBDC-3/2012
- Programa: Construnario Versión 3.51
- Fecha de los precios: 02/04/2024
- Divisa: EUR

**1805VM2_RSO** u Conjunto monomando de baño-ducha con equipo de ducha cromado referencia 1805 VM2 de la serie Titanium de Ramón Soler - Serie Titanium de Ramón Soler
Precio: 96.20
Conjunto de grifería monomando para bañera con teleducha ABS 1 posición Ø61mm anti-cal, flexo 1,55cm y soporte de pared, cromado Diamon Finish, sistema C2 de ahorro de agua del 50%, limitador de temperatura y sistema anticorrosión patentado Código EAN: 8428506062308
