# Fregadero monomando vertical, referencia 180601 de la serie Titanium de Ramón Soler - Serie Titanium de Ramón Soler

- Propiedad del archivo: CONSTRUNARIO
- Formato: FIEBDC-3/2012
- Programa: Construnario Versión 3.51
- Fecha de los precios: 19/03/2024
- Divisa: EUR

**180601_RSO** u Fregadero monomando vertical, referencia 180601 de la serie Titanium de Ramón Soler - Serie Titanium de Ramón Soler
Precio: 73.20
Fregadero monomando vertical, referencia 180601 de la serie Titanium de Ramón Soler Caudal a 3 bar: 12 l/min Nivel acústico a 3 bar: < 20 dB. Sistema de ahorro de agua S2 mediante la apertura de la manecilla en dos fases. Sistema Termostop Block de limitación de la temperatura máxima del agua caliente Cromado latón: 15 micras Grifo de fregadero giratorio 360º, cromado Diamond Finish, sistema S2 de ahorro de agua del 50%, limitador de temperatura y sistema anticorrosión patentado Código EAN: 8428506007897
