# Monomando para peluquería con equipo de ducha cromado, referencia 182201 de la serie Titanium de Ramón Soler - Serie Titanium de Ramón Soler

- Propiedad del archivo: CONSTRUNARIO
- Formato: FIEBDC-3/2012
- Programa: Construnario Versión 3.51
- Fecha de los precios: 19/03/2024
- Divisa: EUR

**182201_RSO** u Monomando para peluquería con equipo de ducha cromado, referencia 182201 de la serie Titanium de Ramón Soler - Serie Titanium de Ramón Soler
Precio: 173.90
Grifo para peluquería con equipo de ducha, cromado Diamond Finish, sistema S2 de ahorro de agua del 50%, limitador de temperatura y sistema anticorrosión patentado Código EAN: 8428506017032
