# Single lever wall mounted WC mixer with accessories - Serie Titanium de Ramón Soler

- Owner of the file: CONSTRUNARIO
- Format: FIEBDC-3/2012
- Program: Construnario Versión 3.51
- Date of prices: 19/03/2024
- Currency: EUR

**1843WC_RSO** u Single lever wall mounted WC mixer with accessories - Serie Titanium de Ramón Soler
Price: 7580
• Ø35mm ceramic mixer tap cartridge • Standard flexo suitable for working at dynamic pressure 3 bar. • Test conducted according to the sealing, flow, mechanical behavior under pressure, mechanical resistance, dimensions, acoustics and corrosion, made according to the requirements of the European Standard EN 817 and EN 248. Código EAN: 8428506005978
