# Monomando lavabo, referencia 1891 de la serie Titanium Energy de Ramón Soler. Sistema C3. Altura 62 mm, salida de agua 98 mm - Serie Titanium de Ramón Soler

- Propiedad del archivo: CONSTRUNARIO
- Formato: FIEBDC-3/2012
- Programa: Construnario Versión 3.51
- Fecha de los precios: 19/03/2024
- Divisa: EUR

**1891_RSO** u Monomando lavabo, referencia 1891 de la serie Titanium Energy de Ramón Soler. Sistema C3. Altura 62 mm, salida de agua 98 mm - Serie Titanium de Ramón Soler
Precio: 58.10
Monomando lavabo, referencia 1891 de la serie Titanium Energy de Ramón Soler. Sistema C3. Altura 62 mm, salida de agua 98 mm Sistema Termostop Block de limitación de la temperatura máxima del agua caliente Sistema de ahorro de agua S2 (disponible C2 en algunos modelos) mediante la apertura de la manecilla en dos fases. Sistema de ahorro de agua y energia S3 (disponible C3 en algunos modelos) mediante la apertura central en frío Caudal a 3 bar: 11 l/min. Nivel acústico a 3 bar: < 20 dB. Cromado latón: 15 micras de espesor de níquel, 0.3 micras de cromo. Resiste presiones estáticas ? 10 bar y golpes de ariete de 25 bar. Temperatura recomendada de agua caliente 55°C. Temperatura máxima de uso 65°C. Máximo 1h a 90°C. Presión de uso entre 1-5 bar. Recomendada 3 bar. Grifo de lavabo altura M, con apertura en agua fría y sistema C2 de ahorro de agua del 50% y energético, limitador de temperatura, sistema anticorrosión patentado y cromado de alta resistencia Diamond Finish Código EAN: 8428506053481
