# Monomando lavabo

- Propiedad del archivo: CONSTRUNARIO
- Formato: FIEBDC-3/2012
- Programa: Construnario Versión 3.51
- Fecha de los precios: 19/03/2024
- Divisa: EUR

**1891VA9065_RSO** u Monomando lavabo, referencia 1891VA9065 de la serie Titanium Energy de Ramón Soler. Sistema C3. Altura 62 mm, salida de agua 98 mm. Válvula automática 1 1/4 ABS ref. 9065 latón - Serie Titanium de Ramón Soler
Precio: 68.40
Monomando lavabo, referencia 1891VA9065 de la serie Titanium Energy de Ramón Soler. Sistema C3. Altura 62 mm, salida de agua 98 mm. Válvula automática 1 1/4 ABS ref. 9065 latón Cartucho cerámico Ø35 mm Sistema Termostop Block de limitación de la temperatura máxima del agua caliente Sistema de ahorro de agua S2 (disponible C2 en algunos modelos) mediante la apertura de la manecilla en dos fases. Caudal a 3 bar: 11 a 12 l/min. Nivel acústico a 3 bar: < 20 dB. Cromado latón: 15 micras de espesor de níquel, 0.3 micras de cromo. Resiste presiones estáticas ? 10 bar y golpes de ariete de 25 bar. Temperatura recomendada de agua caliente 55°C. Temperatura máxima de uso 65°C. Máximo 1h a 90°C. Presión de uso entre 1-5 bar. Recomendada 3 bar. Grifo de lavabo M, apertura en agua fría, con valvula automática de inox 1¼", cromado Diamond Finish, sistema C3 de ahorro de agua del 50% y energético, limitador de temperatura y sistema anticorrosión patentado. Código EAN: 8428506053498
