# Monomando para lavabo (M), referencia 210101OC de la serie Urban Chic de Ramón Soler. Oro cepillado - Serie Urban Chic de Ramón Soler

- Propiedad del archivo: CONSTRUNARIO
- Formato: FIEBDC-3/2012
- Programa: Construnario Versión 3.51
- Fecha de los precios: 19/03/2024
- Divisa: EUR

**210101OC_RSO** u Monomando para lavabo (M), referencia 210101OC de la serie Urban Chic de Ramón Soler. Oro cepillado - Serie Urban Chic de Ramón Soler
Precio: 383.30
Cartucho monomando Ø25/Ø35 mm Caudal a 3 bar: Lavabo (6 l/min) Nivel acústico a 3 bar: < 20 dB. Cromado latón: 15 micras de espesor de níquel, 0.3 micras de cromo. Prestaciones de confort a nivel de fidelidad, sensibilidad y constancia en la selección de la temperatura. Resiste presiones estáticas = 10 bar y golpes de ariete de 25 bar. Temperatura recomendada de agua caliente 55°C. Temperatura máxima de uso 65°C. Máximo 1h a 90°C. Presión de uso entre 1-5 bar. Recomendada 3 bar. Resistente al choque térmico y químico anti legionela. Garantía de 5 años en grifería y 2 años en complementos Sistema patentado de control de agua. Código EAN: 8428506031687
