# Monomando de bidé, referencia 210301NM de la serie Urban Chic de Ramón Soler. Negro mate - Serie Urban Chic de Ramón Soler

- Propiedad del archivo: CONSTRUNARIO
- Formato: FIEBDC-3/2012
- Programa: Construnario Versión 3.51
- Fecha de los precios: 19/03/2024
- Divisa: EUR

**210301NM_RSO** u Monomando de bidé, referencia 210301NM de la serie Urban Chic de Ramón Soler. Negro mate - Serie Urban Chic de Ramón Soler
Precio: 339.90
Grifo de bidé articulado salida agua cascada con ahorro de agua, sistema anticorrosión y Tourbillon patentados, negro mate de alta resistencia por su tratamiento electrostático sobre galvanizado. Código EAN: 8428506036187
