# Mitigeur bain - douche bec cascade avec ensemble de douche K3 et verre de sécurité - Serie Urban Chic de Ramón Soler

- Propriété du fichier: CONSTRUNARIO
- Format: FIEBDC-3/2012
- Logiciel: Construnario Versión 3.51
- Date des prix: 19/03/2024
- Devise: EUR

**210501K3_RSO** u Mitigeur bain - douche bec cascade avec ensemble de douche K3 et verre de sécurité - Serie Urban Chic de Ramón Soler
Prix: 459.60
Mitigeur bain - douche bec cascade avec ensemble de douche K3 et verre de sécurité Código EAN: 8428506024061
