# Bath-shower mixer with kit shower K3 and safety glass - Serie Urban Chic de Ramón Soler

- Owner of the file: CONSTRUNARIO
- Format: FIEBDC-3/2012
- Program: Construnario Versión 3.51
- Date of prices: 19/03/2024
- Currency: EUR

**210801K3_RSO** u Bath-shower mixer with kit shower K3 and safety glass - Serie Urban Chic de Ramón Soler
Price: 34940
Bath-shower mixer with kit shower K3 and safety glass Código EAN: 8428506024108
