# Monomando de baño-ducha, referencia 210801S de la serie Urban Chic de Ramón Soler. Sin equipo de ducha, con vidrio de seguridad - Serie Urban Chic de Ramón Soler

- Propiedad del archivo: CONSTRUNARIO
- Formato: FIEBDC-3/2012
- Programa: Construnario Versión 3.51
- Fecha de los precios: 19/03/2024
- Divisa: EUR

**210801S_RSO** u Monomando de baño-ducha, referencia 210801S de la serie Urban Chic de Ramón Soler. Sin equipo de ducha, con vidrio de seguridad - Serie Urban Chic de Ramón Soler
Precio: 260.10
Monomando de ducha, sin equipo de ducha con vidrio de seguridad. Código EAN: 8428506024085
