# Monomando para lavabo (XL), referencia 211001NC de la serie Urban Chic de Ramón Soler. Niquel cepillado - Serie Urban Chic de Ramón Soler

- Propiedad del archivo: CONSTRUNARIO
- Formato: FIEBDC-3/2012
- Programa: Construnario Versión 3.51
- Fecha de los precios: 19/03/2024
- Divisa: EUR

**211001NC_RSO** u Monomando para lavabo (XL), referencia 211001NC de la serie Urban Chic de Ramón Soler. Niquel cepillado - Serie Urban Chic de Ramón Soler
Precio: 483.00
Monomando para lavabo (XL) Código EAN: 8428506036279
