# Monomando para lavabo (XL), referencia 211001 de la serie Urban Chic de Ramón Soler - Serie Urban Chic de Ramón Soler

- Propiedad del archivo: CONSTRUNARIO
- Formato: FIEBDC-3/2012
- Programa: Construnario Versión 3.51
- Fecha de los precios: 19/03/2024
- Divisa: EUR

**211001_RSO** u Monomando para lavabo (XL), referencia 211001 de la serie Urban Chic de Ramón Soler - Serie Urban Chic de Ramón Soler
Precio: 276.00
Grifo de lavabo altura XL salida agua cascada con ahorro de agua, sistema anticorrosión y Tourbillon patentados, cromado Diamond Finish Código EAN: 8428506023972
