# Mitigeur lavabo (XL) - Serie Urban Chic de Ramón Soler

- Propiedad del archivo: CONSTRUNARIO
- Formato: FIEBDC-3/2012
- Programa: Construnario Versión 3.51
- Fecha de los precios: 19/03/2024
- Divisa: EUR

**211001_RSO** u Mitigeur lavabo (XL) - Serie Urban Chic de Ramón Soler
Precio: 276.00
Mitigeur lavabo (XL) Código EAN: 8428506023972
