# Single lever 3 way built-in shower set with stainless steel plate, without kit shower - Serie Urban Chic de Ramón Soler

- Propiedad del archivo: CONSTRUNARIO
- Formato: FIEBDC-3/2012
- Programa: Construnario Versión 3.51
- Fecha de los precios: 19/03/2024
- Divisa: EUR

**211503S_RSO** u Single lever 3 way built-in shower set with stainless steel plate, without kit shower - Serie Urban Chic de Ramón Soler
Precio: 28340
Single lever 3 way built-in shower set with stainless steel plate, without kit shower Código EAN: 8428506024207
