# Monomando para lavabo, referencia 211691 de la serie Urban Chic de Ramón Soler. Con caño cascada de acero inoxidable ultraslim de 3 mm - Serie Urban Chic de Ramón Soler

- Propiedad del archivo: CONSTRUNARIO
- Formato: FIEBDC-3/2012
- Programa: Construnario Versión 3.51
- Fecha de los precios: 19/03/2024
- Divisa: EUR

**211691_RSO** u Monomando para lavabo, referencia 211691 de la serie Urban Chic de Ramón Soler. Con caño cascada de acero inoxidable ultraslim de 3 mm - Serie Urban Chic de Ramón Soler
Precio: 210.00
Monomando para lavabo con caño cascada de acero inoxidable ultraslim de 3 mm Código EAN: 8428506024023
