# Recessed single lever mixer for washbasin with 3mm ultraslim stainless steel waterfall spout - Serie Urban Chic de Ramón Soler

- Owner of the file: CONSTRUNARIO
- Format: FIEBDC-3/2012
- Program: Construnario Versión 3.51
- Date of prices: 19/03/2024
- Currency: EUR

**211691_RSO** u Recessed single lever mixer for washbasin with 3mm ultraslim stainless steel waterfall spout - Serie Urban Chic de Ramón Soler
Price: 59950
Recessed single lever mixer for washbasin with 3mm ultraslim stainless steel waterfall spout Código EAN: 8428506024023
