# Mitigeur lavabo mural à encastrer avec bec cascade d’acier inoxydable ultraslim de 3 mm d’épaisseur - Serie Urban Chic de Ramón Soler

- Propiedad del archivo: CONSTRUNARIO
- Formato: FIEBDC-3/2012
- Programa: Construnario Versión 3.51
- Fecha de los precios: 19/03/2024
- Divisa: EUR

**211691_RSO** u Mitigeur lavabo mural à encastrer avec bec cascade d’acier inoxydable ultraslim de 3 mm d’épaisseur - Serie Urban Chic de Ramón Soler
Precio: 210.00
Mitigeur lavabo mural à encastrer avec bec cascade d’acier inoxydable ultraslim de 3 mm d’épaisseur Código EAN: 8428506024023
