# Conjunto monomando de ducha, referencia 211801SNM de la serie Urban Chic de Ramón Soler. Sin equipo de ducha. Negro mate - Serie Urban Chic de Ramón Soler

- Propiedad del archivo: CONSTRUNARIO
- Formato: FIEBDC-3/2012
- Programa: Construnario Versión 3.51
- Fecha de los precios: 19/03/2024
- Divisa: EUR

**211801SNM_RSO** u Conjunto monomando de ducha, referencia 211801SNM de la serie Urban Chic de Ramón Soler. Sin equipo de ducha. Negro mate - Serie Urban Chic de Ramón Soler
Precio: 203.40
Conjunto monomando de ducha empotrado 1 vías con placa de acero inoxidable, sin equipo de ducha Código EAN: 8428506036200
