# Mitigeur douche à encastrer, 1 voie avec plaque d’acier inoxydable, sans ensemble de douche - Serie Urban Chic de Ramón Soler

- Propiedad del archivo: CONSTRUNARIO
- Formato: FIEBDC-3/2012
- Programa: Construnario Versión 3.51
- Fecha de los precios: 19/03/2024
- Divisa: EUR

**211801S_RSO** u Mitigeur douche à encastrer, 1 voie avec plaque d’acier inoxydable, sans ensemble de douche - Serie Urban Chic de Ramón Soler
Precio: 135.60
Mitigeur douche à encastrer, 1 voie avec plaque d’acier inoxydable, sans ensemble de douche Código EAN: 8428506024184
