# Recessed single-lever mixer for washbasin, cast spout, stainless steel plate - Serie Urban Chic de Ramón Soler

- Propiedad del archivo: CONSTRUNARIO
- Formato: FIEBDC-3/2012
- Programa: Construnario Versión 3.51
- Fecha de los precios: 19/03/2024
- Divisa: EUR

**212001_RSO** u Recessed single-lever mixer for washbasin, cast spout, stainless steel plate - Serie Urban Chic de Ramón Soler
Precio: 32070
Recessed single-lever mixer for washbasin, cast spout, stainless steel plate Código EAN: 8428506024009
