# Mitigeur lavabo mural à encastrer. Économie d’eau. Plaque d’acier inoxydable. Bec fondu. - Serie Urban Chic de Ramón Soler

- Propiedad del archivo: CONSTRUNARIO
- Formato: FIEBDC-3/2012
- Programa: Construnario Versión 3.51
- Fecha de los precios: 19/03/2024
- Divisa: EUR

**212001_RSO** u Mitigeur lavabo mural à encastrer. Économie d’eau. Plaque d’acier inoxydable. Bec fondu. - Serie Urban Chic de Ramón Soler
Precio: 327.10
Mitigeur lavabo mural à encastrer. Économie d’eau. Plaque d’acier inoxydable. Bec fondu. Código EAN: 8428506024009
